# Accessori per a cable elèctric per a baixa tensió "PRYSMIAN GROUP"

- Propietat de l'arxiu: CYPE Ingenieros S.A.
- Format: FIEBDC-3/2016
- Programa: Generador de preus de la construcció. CYPE Ingenieros, S.A.
- Data: 30/09/2024
- Divisa: EUR
- Costos indirectes: 3 %
- IVA: 21 %

## I Instal·lacions

### IE Elèctriques

#### IEH Cables

**IEH050** U Accessori per a cable elèctric per a baixa tensió "PRYSMIAN GROUP".
Empalmament per cable elèctric de baixa tensió, Bicast J1 "PRYSMIAN", diàmetre exterior del cable entre 12 i 26 mm, compost de dues mitges proteccions acoblables entre si, ajustables sobre la coberta del cable, i reomplert amb mescla aïllant.
Inclou: Connexionat.
Criteri d'amidament de projecte: Nombre d'unitats previstes, segons documentació gràfica de Projecte.
Criteri de mesura d'obra: Es mesurarà el nombre d'unitats realment executades segons especificacions de Projecte.

| Codi | Ut | Descripció | Rendiment | Preu | Import |
|---|---|---|---|---|---|
| mt35pry500g | U | Empalmament per cable elèctric de baixa tensió, Bicast J1 "PRYSMIAN", diàmetre exterior del cable entre 12 i 26 mm, compost de dues mitges proteccions acoblables entre si, ajustables sobre la coberta del cable, i reomplert amb mescla aïllant. (material) | 1 | 25.9 | 25.900 |
| mo003 | h | Oficial 1ª electricista. (mà d'obra) | 0.096 | 29.34 | 2.817 |
| mo102 | h | Ajudant electricista. (mà d'obra) | 0.096 | 25.25 | 2.424 |
| % | % | Costos directes complementaris | 2 % | 31.141 | 0.623 |
|  |  | Costos directes |  |  | 31.764 |

Residus:
- col·locació: mt35pry500g; factor de residu 0.011

## Recursos

**mt35pry500g** U Empalmament per cable elèctric de baixa tensió
Dades tècniques: Cost energètic 1.098 MJ; Emissió de CO2 0.089 kg; Codi LER 17 04 11; Massa de l'element 0.01 kg; Volum 0.000007 m3
Residus:
- embalatge: re150101 Envasos de paper i cartró. (component de residu); rendiment 0.039 kg; Codi LER 15 01 01; Massa de l'element 1 kg; Volum 0.001333 m3
