# Cable elèctric per a baixa tensió "PRYSMIAN GROUP"

- Propietat de l'arxiu: CYPE INGENIEROS, S.A.
- Format: FIEBDC-3/2002
- Divisa: EUR
- Costos indirectes: 3.00 %
- IVA: 21.00 %

## I Instal·lacions

### IE Elèctriques

#### IEH Cables

**IEH015** m Cable elèctric per a baixa tensió "PRYSMIAN GROUP".
Cable elèctric unipolar, Afumex Paneles Flex "PRYSMIAN", tipus H07Z-K, tensió nominal 450/750 V, amb conductor de coure recuit, flexible (classe 5), de 1x1,5 mm² de secció, aïllament de poliolefina reticulada, de tipus Afumex EI 5, i amb les següents característiques: no propagació de la flama, no propagació de l'incendi, lliure de halògens, reduïda emissió de gasos tòxics, baixa emissió de fums opacs, nul·la emissió de gasos corrosius i resistència al fred.
Inclou: Estesa del cable. Connexionat. Comprovació del seu correcte funcionament.
Criteri d'amidament de projecte: Longitud mesurada segons documentació gràfica de Projecte.
Criteri de mesura d'obra: Es mesurarà la longitud realment executada segons especificacions de Projecte.

| Codi | Ut | Descripció | Rendiment | Preu | Import |
|---|---|---|---|---|---|
| mt35pry071g | m | Cable elèctric unipolar, Afumex Paneles Flex "PRYSMIAN", tipus H07Z-K, tensió nominal 450/750 V, amb conductor de coure recuit, flexible (classe 5), de 1x1,5 mm² de secció, aïllament de poliolefina reticulada, de tipus Afumex EI 5, i amb les següents característiques: no propagació de la flama, no propagació de l'incendi, lliure de halògens, reduïda emissió de gasos tòxics, baixa emissió de fums opacs, nul·la emissió de gasos corrosius i resistència al fred. Segons UNE-EN 50525-3-41. (material) | 1.000 | 0.73 | 0.73 |
| mo003 | h | Oficial 1ª electricista. (mà d'obra) | 0.019 | 29.34 | 0.56 |
| mo102 | h | Ajudant electricista. (mà d'obra) | 0.019 | 25.25 | 0.48 |
| % | % | Costos directes complementaris | 2 % | 1.77 | 0.04 |
|  |  | Costos directes |  |  | 1.81 |
