# Cable elèctric per a transmissió de dades i àudio "PRYSMIAN GROUP"

- Propietat de l'arxiu: CYPE Ingenieros S.A.
- Format: FIEBDC-3/2016
- Programa: Generador de preus de la construcció. CYPE Ingenieros, S.A.
- Data: 04/07/2024
- Divisa: EUR
- Costos indirectes: 3 %
- IVA: 21 %

## I Instal·lacions

### IE Elèctriques

#### IEH Cables

**IEH040** m Cable elèctric per a transmissió de dades i àudio "PRYSMIAN GROUP".
Cable elèctric per a transmissió de dades, senyals analògics i digitals en plantes industrials i instruments de mesura i control en zones amb sorolls elèctrics, Datax LiYCY CPRO "PRYSMIAN", tipus LiYCY, tensió nominal 250 V, amb conductor de coure recuit, flexible (classe 5), de 2x0,34 mm² de secció, aïllament de policlorur de vinil (PVC), apantallat amb trena de coure estanyat (cobertura superior al 60%), coberta de policlorur de vinil (PVC), de color gris, i amb les següents característiques: no propagació de la flama, lliure de halògens i resistència a l'absorció d'aigua.
Inclou: Estesa del cable. Connexionat. Comprovació del seu correcte funcionament.
Criteri d'amidament de projecte: Longitud mesurada segons documentació gràfica de Projecte.
Criteri de mesura d'obra: Es mesurarà la longitud realment executada segons especificacions de Projecte.

| Codi | Ut | Descripció | Rendiment | Preu | Import |
|---|---|---|---|---|---|
| mt35pry110o | m | Cable elèctric per a transmissió de dades, senyals analògics i digitals en plantes industrials i instruments de mesura i control en zones amb sorolls elèctrics, Datax LiYCY CPRO "PRYSMIAN", tipus LiYCY, tensió nominal 250 V, amb conductor de coure recuit, flexible (classe 5), de 2x0,34 mm² de secció, aïllament de policlorur de vinil (PVC), apantallat amb trena de coure estanyat (cobertura superior al 60%), coberta de policlorur de vinil (PVC), de color gris, i amb les següents característiques: no propagació de la flama, lliure de halògens i resistència a l'absorció d'aigua. Segons UNE 212016 i DIN VDE 0250-812. (material) | 1 | 1.67 | 1.670 |
| mo003 | h | Oficial 1ª electricista. (mà d'obra) | 0.021 | 29.34 | 0.616 |
| mo102 | h | Ajudant electricista. (mà d'obra) | 0.021 | 25.25 | 0.530 |
| % | % | Costos directes complementaris | 2 % | 2.816 | 0.056 |
|  |  | Costos directes |  |  | 2.872 |

Residus:
- col·locació: mt35pry110o; factor de residu 0.0155625

## Recursos

**mt35pry110o** m Cable elèctric per a transmissió de dades
Dades tècniques: Cost energètic 3.482 MJ; Emissió de CO2 0.236 kg; Codi LER 17 04 11; Massa de l'element 0.032 kg; Volum 0.000021 m3
Residus:
- embalatge: re150101 Envasos de paper i cartró. (component de residu); rendiment 0.067 kg; Codi LER 15 01 01; Massa de l'element 1 kg; Volum 0.001333 m3
