# Accessori per a cable elèctric per a mitja tensió "PRYSMIAN GROUP"

- Propietat de l'arxiu: CYPE Ingenieros S.A.
- Format: FIEBDC-3/2016
- Programa: Generador de preus de la construcció. CYPE Ingenieros, S.A.
- Data: 04/07/2024
- Divisa: EUR
- Costos indirectes: 3 %
- IVA: 21 %

## I Instal·lacions

### IE Elèctriques

#### IEH Cables

**IEH055** U Accessori per a cable elèctric per a mitja tensió "PRYSMIAN GROUP".
Empalmament contràctil en fred per a cable elèctric de mitja tensió amb aïllament plàstic o de paper impregnat, Elaspeed EPJMe/EC-1C-D-24-T3-P1-35/50 "PRYSMIAN", tensió nominal 24 kV, secció del cable entre 35 i 50 mm².
Inclou: Connexionat.
Criteri d'amidament de projecte: Nombre d'unitats previstes, segons documentació gràfica de Projecte.
Criteri de mesura d'obra: Es mesurarà el nombre d'unitats realment executades segons especificacions de Projecte.

| Codi | Ut | Descripció | Rendiment | Preu | Import |
|---|---|---|---|---|---|
| mt35pry504s | U | Empalmament contràctil en fred per a cable elèctric de mitja tensió amb aïllament plàstic o de paper impregnat, Elaspeed EPJMe/EC-1C-D-24-T3-P1-35/50 "PRYSMIAN", tensió nominal 24 kV, secció del cable entre 35 i 50 mm². (material) | 1 | 198 | 198.000 |
| mo003 | h | Oficial 1ª electricista. (mà d'obra) | 0.103 | 29.34 | 3.022 |
| mo102 | h | Ajudant electricista. (mà d'obra) | 0.103 | 25.25 | 2.601 |
| % | % | Costos directes complementaris | 2 % | 203.623 | 4.072 |
|  |  | Costos directes |  |  | 207.695 |

Residus:
- col·locació: mt35pry504s; factor de residu 0.011

## Recursos

**mt35pry504s** U Empalmament contràctil en fred per a cable elèctric de mitja tensió amb aïllament plàstic o de paper impregnat
Dades tècniques: Cost energètic 1.098 MJ; Emissió de CO2 0.089 kg; Codi LER 17 04 11; Massa de l'element 0.01 kg; Volum 0.000007 m3
Residus:
- embalatge: re150101 Envasos de paper i cartró. (component de residu); rendiment 0.039 kg; Codi LER 15 01 01; Massa de l'element 1 kg; Volum 0.001333 m3
